# Baustrom
Angebotsaufforderung (GAEB 90, DA83)
Eröffnung: 28.02.18 00:00
Ende der Zuschlagsfrist: 31.03.18
Währung: EUR
Auftraggeber: Stadt Bielefeld

## Ausschreibung Baustrom
Datum: 23.10.25

*Hinweis*
Leistungsverzeichnis

Gewerk:  KGR 774 Baustromversorgung /
Baubeleuchtung

Bauvorhaben:  Erweiterung der Franz-Stock-
Realschule

Baustellenadresse::  Staumühler Straße 31
  33161 Hövelhof

Auftraggeber:  Sennegemeinde Hövelhof
   - Der Bürgermeister -
  Schloßstr.14
  33161 Hövelhof

Planung und  BWE Ingenieurgesellschaft mbH
Bauleitung:  Hanns-Martin-Schleyer-Strasse 4
  48301 Nottuln

*Hinweis*
Projektbeschreibung

Bauherr:  Sennegemeinde Hövelhof
      - Der Bürgermeister -
  Schloßstraße 14, 33161 Hövelhof

Projekt:  Franz-Stock-Realschule
  Staumühler Straße 31, 33161 Hövelhof

Allgemeines

Die Sennegemeinde Hövelhof beabsichtigt die
Franz-Stock-Realschule an der Staumühler Straße zu
erweitern. Es soll ein Erweiterungsbau mit 2
Vollgeschossen und Pultdach errichtet werden. Zudem
soll der Erweiterungsbau über einen neuen
eingeschossigen Verbindungsbau an das Bestandsgebäude
angebunden werden. Die Grundfläche des Erweiterungsbaus
liegt gänzlich auf dem Grundstück der Gemarkung
Hövelhof, Flur 13, Flurstück 6422.

Für den Neubau steht das gemeindeeigene Flurstück Nr.
6422, Flur 13,Gemarkung Hövelhof mit insgesamt
47.195,00m² zur Verfügung, welches bereits für
kommunale Gebäude und die bestehende Realschule genutzt
wird.

Der Baustellenbereich für den Erweiterungsbau wird für
die Bauzeit vollständig abgesperrt. Die vorhandenen
Bauteile und Außenanlagen der Realschule sind jedoch zu
Schulzeiten in Nutzung, das betrifft auch die
Freianlagen, wie insbesondere den Schulhof. Auf die
Sicherheit der Schüler ist besondere Rücksicht zu
nehmen. Insbesondere bei der An- und Abfahrt mit
Fahrzeugen, bei Aufbau und Vorhaltung der
Baustellenabsicherung, bei der Planung der
Schwenkbereiche von eingesetzten Baustellen- und
Autokränen usw. ist daher besondere Sorgfalt geboten.
Besonders lärm- und staubintensive Arbeiten sind in
Abstimmung mit der Bauleitung nach Möglichkeit in
schulfreie Zeiten zuverlegen, unnötige Belästigungen
und Beeinträchtigungen des Schulbetriebs sind zu
vermeiden.

Der Auftragnehmer hat dafür Sorge zu tragen, dass alle
auf dieser Baustelle eingesetzten Mitarbeiter, auch
Nachunternehmer, Lieferanten u. dgl. hierfür
hinreichend sensibilisiert werden.

Übersicht über die wesentlichen Nutzungen des
Erweiterungsbaus

Geschoss
EG  Musikräume, Kunst, Kunst/ Textil,
  Nebenräume zu Musik und Kunst
  WCs, Technikräume
  Differenzierungsbereich, Selbstlernzentrum
OG  Naturwissenschaften, Biologie, Physik, Chemie,
  Nebenräume zu Biologie, Chemie und Physik,
  Differenzierungsbereich, Putzmittelraum
DG  Technikräume, Bodenraum/ Dach

 Übersicht über die wesentlichen Konstruktionen

EG  Sohle/ Boden  Stahlbetonsohle auf
Streifenfundamenten,
  schwimmender Estrich/ Bahnenbelag/ Fliesen

  Außenwände  2-schaliges Mauerwerk
  Innen: Stahlbeton/ Kalksandsteinmauerwerk
  Außen: hinterlüftete Klinker-Verblendmauerwerk

  Innenwände/  überwiegend tragendes
Kalksandstein-Mauerwerkswände,
  Stützen  verputzt, Gipskartonmontagewände,
Stahlbetonstützen

  Dach/ Decken  1-geschossiger Bauteil:
Brettschichtholzbinder/
  Holzbalkenlage, OSB-Schale, Dämmung,
  Zink-Stehfalzeindeckung

  2-geschossiger Bauteil: Stahlbetonflachdecken

  abgehängte Decken Gipskarton/ Rasterdecken mit

  Mineralfaserplatten

OG  Boden  schwimmender Estrich/ Bahnenbelag/
Fliesen

  Außenwände  wie EG

  Innenwände  wie EG

  Decken  wie EG (2-geschossiger Bauteil)

  abgehängte Decken Gipskarton/ Rasterdecken mit

  Mineralfaserplatten

DG  Boden  Dämmauflage Mineralwolle, tlw.
schwimmender Estrich/
  Bahnenbelag

  Außenwände  wie OG

  Innenwände  Gipskartonmontagewände

  Decke  teilw. Gipskarton

  Dach  Pultldach 8° geneigt, Sparrenlage/
Lattung/
  Zink-Stehfalzeindeckung

Baustelleneinrichtung und Anfahrbarkeit

 Das Grundstück der Franz-Stock-Realschule befindet
sich im Ortskern der Gemeinde Hövelhof, zwischen der
Sennestraße an der Nordseite und der Staumühler Straße
an der Südseite.
Die Baustelle ist ausschließlich von der Staumühler
Straße aus anfahrbar.
Ebenso können die auf der linken Seite der
Baustellenzufahrt befindlichen Lehrerparkplätze als
Parkplatz für Baustellenfahrzeuge genutzt werden. Dieï»
 Zufahrt von der Staumühler Straße ist ca. 6,20 breit.
Bisherigen Erfahrungen nach ist die Anfahrt zum
Baustelleneinrichtungsbereich mit mehrachsigen LKW
möglich. Eine Besichtigung der Zufahrtsituation wird
empfohlen.
Die Aufstellung eines Drehkrans ist mit Hilfe eines
entsprechend großen Mobilkrans für Auf- und Abbau von
der Baustelleneinrichtungsfläche aus vorstellbar,
sofern die Arbeitsfläche des Krans zur Schulhoffläche
ausreichend gesichert wird. Ein im zukünftigen Innenhof
zwischen Erweiterungs- und Bestandsgebäude
aufgestellter Drehkran benötigte etwa 38m Ausleger, um
alle Fassadenbereiche erreichen zu können.
Dem Auftragnehmer ist freigestellt, innerhalb der zur
Verfügung stehenden Möglichkeiten auch andere Varianten
der Baustelleneinrichtung nach vorheriger Abstimmung
vorzusehen.

### Bereich 1 KGR 774 Baustromversorgung / Baubeleuchtung

#### Abschnitt 1.1 KGR 774 Baustromversorgung / Baubeleuchtung

*Hinweis*
Bei den nachfolgend ausgeschriebenen Positionen handelt
es sich um Arbeiten, die notwendig werden, um die
Baustelle während der Ausbauzeit mit Strom und Licht zu
versorgen. Die Anordnung sowie die Dauer ist mit der
Bauleitung abzustimmen.

Für die Baustromversorung soll vom Hauptanschluss der
Containereinheit Interimslösung direkt ein
Bereichsverteiler mit einer internen Verechnungsmessung
(Wandlermessung) aufgestellt werden, der wiederum
weitere Baustromverteiler/sonstige Verteiler versorgt.
Die eingesetzten Baustromverteilern werden weitere
Etagenverteiler im Gebäude versorgen. Der Abgang einer
Krananlage ist entsprechend den technischen
Herstellervorgaben anzuschließen. Die Anschlussarbeiten
sowie Demontagearbeiten sind mit einzukalkulieren.
Weiterhin ist in Geh- und Fahrbereichen ein
Überfahrschutz mit vorzusehen und in den
Einheitspreisen mit einzukalkulieren

In den ausgeschriebenen Positionen sind die Komponenten
einschließlich der notwendigen Zuleitung und der nach
DIN geforderten sicherheitstechnischen Überprüfung
einzukalkulieren. Als Sicherungsorgan sind  FI -
Schutzschalter und
Leitungsschutzschalter vorzusehen. Die regelmäßige
Sicherheitsüberprüfung ist im Bautagebericht sowie vor
Ort im Baustromkasten zu dokumentieren.

Die ausgeschriebene Miete wird wochenweise abgerechnet.

**1.1.10 Bereichsverteiler mit 3x CEE63 / 2x CEE32 / 2x CEE16 / 4x Schuko mit Leitung 10 Meter**
Bereichsverteilerschrank:

Baustromverteiler IEC 61439-1 und 4 / VDE 0660-600-1
als
Anschlussverteilerschrank,

Standort:  Nähe Hauptanschluss (Interimslösung)
Zuleitung:  bis 10m  Anschlusslänge
Messung:  Wandlermessung (interne Verrechnung)

Ausstattung:  3 x CEE 63A 400V
  2 x CEE 32A 400V
  2 x CEE 16A 400V
  4 X Schuko 16A 230V

vorhalten einschließlich beidseitiger Anschluss,
Prüfung mit Dokumentation

Preis für monatliche Miete
Menge: 30,000 Wo

**1.1.20 Baustromkasten 1: 2xCEE32 / 2xCEE16 / 4xSchuko / Leitung bis 20 Meter**
Baustromkasten wie vor beschrieben:

Baustromverteiler IEC 61439-1 und 4 / VDE 0660-600-1
als
Anschlussverteilerschrank,,

Zuleitung:  bis 20m vom Bereichsverteiler
Messung:  keine

Ausstattung:  2 x CEE 32A 400V
  2 x CEE 16A 400V
  6 X Schuko 16A 230V

vorhalten einschließlich beidseitiger Anschluss,
Prüfung mit Dokumentation

Preis für monatliche Miete
Menge: 30,000 Wo

**1.1.30 Baustromkasten 2: 2xCEE32 / 2xCEE16 / 4xSchuko / Leitung bis 80 Meter**
Baustromkasten wie vor beschrieben:

Baustromverteiler IEC 61439-1 und 4 / VDE 0660-600-1
als
Anschlussverteilerschrank,,

Zuleitung:  bis 80 m vom Bereichsverteiler
Messung:  keine

Ausstattung:  2 x CEE 32A 400V
  2 x CEE 16A 400V
  6 X Schuko 16A 230V

vorhalten einschließlich beidseitiger Anschluss,
Prüfung mit Dokumentation

Preis für monatliche Miete
Menge: 30,000 Wo

**1.1.40 Baustromkasten 3: 1xCEE63 / 2xCEE32 / 2xCEE16 / 4xSchuko / Leitung bis 80 Meter**
Baustromkasten wie vor beschrieben:

Baustromverteiler IEC 61439-1 und 4 / VDE 0660-600-1
als
Anschlussverteilerschrank,,

Zuleitung:  bis 80 m vom Bereichsverteiler
Messung:  keine

Ausstattung:  1 x CEE 63A 400V
  2 x CEE 32A 400V
  2 x CEE 16A 400V
  4 X Schuko 16A 230V
  1x allstromsensitiver Fehlerschutzschalter für ein
CEE-  Abgang nach Vorgabe Krananlage ist weiterhin mit
  vorzusehen

vorhalten einschließlich beidseitiger Anschluss,
Prüfung mit Dokumentation

Preis für monatliche Miete
Menge: 30,000 Wo

**1.1.50 Etagenverteiler EG1 1xCEE16 / 4xSchuko / Anschlussleitung 20m**
tragbare Vollgummi-Steckdosenkombination nach IEC
61439-1 und 4 / Gehäuse aus unzerrechlichem,
alterungssäuren- und laugenbeständigem Vollgummi, inkl.
Traggriff und Anschlussleitung.
Abgänge/Sicherungen nach DIN/VDE 0620-1

Standort:  Etagenverteiler
Zuleitung:  bis 20m vom Baustromkasten

Ausstattung:  2 x CEE 16A 400V
  4 X Schuko 16A 230V

vorhalten einschließlich beidseitiger Anschluss,
Prüfung mit Dokumentation

Preis für monatliche Miete
Menge: 25,000 Wo

**1.1.60 Etagenverteiler EG2 1xCEE16 / 4xSchuko / Anschlussleitung 50m**
tragbare Vollgummi-Steckdosenkombination nach IEC
61439-1 und 4 / Gehäuse aus unzerrechlichem,
alterungssäuren- und laugenbeständigem Vollgummi, inkl.
Traggriff und Anschlussleitung.
Abgänge/Sicherungen nach DIN/VDE 0620-1

Standort:  Etagenverteiler
Zuleitung:  bis 50m vom Baustromkasten

Ausstattung:  2 x CEE 16A 400V
  4 X Schuko 16A 230V

vorhalten einschließlich beidseitiger Anschluss,
Prüfung mit Dokumentation

Preis für monatliche Miete
Menge: 25,000 Wo

**1.1.70 Etagenverteiler OG 1 1xCEE16 / 4xSchuko / Anschlussleitung 50m**
tragbare Vollgummi-Steckdosenkombination nach IEC
61439-1 und 4 / Gehäuse aus unzerrechlichem,
alterungssäuren- und laugenbeständigem Vollgummi, inkl.
Traggriff und Anschlussleitung.
Abgänge/Sicherungen nach DIN/VDE 0620-1

Standort:  Etagenverteiler
Zuleitung:  bis 50m vom Baustromkasten

Ausstattung:  2 x CEE 16A 400V
  4 X Schuko 16A 230V

vorhalten einschließlich beidseitiger Anschluss,
Prüfung mit Dokumentation

Preis für monatliche Miete
Menge: 25,000 Wo

**1.1.80 Etagenverteiler OG 2 1xCEE16 / 4xSchuko / Anschlussleitung 50m**
tragbare Vollgummi-Steckdosenkombination nach IEC
61439-1 und 4 / Gehäuse aus unzerrechlichem,
alterungssäuren- und laugenbeständigem Vollgummi, inkl.
Traggriff und Anschlussleitung.
Abgänge/Sicherungen nach DIN/VDE 0620-1

Standort:  Etagenverteiler
Zuleitung:  bis 50m vom Baustromkasten

Ausstattung:  2 x CEE 16A 400V
  4 X Schuko 16A 230V

vorhalten einschließlich beidseitiger Anschluss,
Prüfung mit Dokumentation

Preis für monatliche Miete
Menge: 25,000 Wo

**1.1.90 Etagenverteiler DG1 1xCEE16 / 4xSchuko / Anschlussleitung 50m**
tragbare Vollgummi-Steckdosenkombination nach IEC
61439-1 und 4 / Gehäuse aus unzerrechlichem,
alterungssäuren- und laugenbeständigem Vollgummi, inkl.
Traggriff und Anschlussleitung.
Abgänge/Sicherungen nach DIN/VDE 0620-1

Standort:  Etagenverteiler
Zuleitung:  bis 50m vom Baustromkasten

Ausstattung:  2 x CEE 16A 400V
  4 X Schuko 16A 230V

vorhalten einschließlich beidseitiger Anschluss,
Prüfung mit Dokumentation

Preis für monatliche Miete
Menge: 25,000 Wo

**1.1.100 Umsetzen von Baustromverteilern durch Baufortschritt**
*** Bedarfsposition ohne GB
Baustromverteiler abklemmen, versetzen und wieder
anschließen.
Menge: 1,000 St

*Hinweis*
Die Baubeleuchtung im Außenbereich und Innenbereichen
werden über separat ausgeschriebenen Bereichsverteiler
angeschlossen.
Die gesamte Baubeleuchtung  ist über eine
Wochenschaltuhr mit Atrofunktion zu steuern.
Der notwendigen Klemmverteiler sind mit
einzukalkulieren.
Die Montage der Leuchten ist in Abstimmung mit der
Bauleitung durchzuführen. Die notwendigen Befestigungen
für die Lampen also auch für die Verkabelung sind mit
zu berücksichtigen. Weiterhin ist in Geh- und
Fahrbereichen ein Überfahrschutz mit vorzusehen und in
den Einheitspreisen mit einzukalkulieren

Die Montage- und Anschlussarbeiten sowie die
Demontagearbeiten sind ebenfalls mit einzukalkulieren.

In der ausgeschriebene Position ist die gesamte
Baubeleuchtung einschließlich der notwendigen Zuleitung
und der nach DIN geforderten sicherheitstechnischen
Überprüfung einzukalkulieren.
Als Sicherungsorgan sind FI - Schutzschalter und
Leitungsschutzschalter vorzusehen. Defekte Leuchten
sind umgehend zu reparieren bzw. zu ersetzten.

Die regelmäßige Sicherheitsüberprüfung ist im
Bautagebericht sowie vor Ort im Baustromkasten zu
dokumentieren.

Die ausgeschriebene Miete wird wochenweise abgerechnet.

**1.1.110 Bereichsverteiler 1 Baubeleuchtung Innenbereich**
Bereichsverteiler für Baustrombeleuchtung:

Verteiler nach IEC 61439-1 und 4 / VDE 0660-600-1

Standort:  Nähe Baustromkasten 1
Zuleitung:  bis 10m  Anschlusslänge

Ausstattung:  4 Stk. Anschlüsse Schuko 230V für
Baubeleuchtung  Innenbereich
  1 Stk. Steuerung mit Astrouhr, inkl.
Schützansteuerung der  Schukosteckdosen-Abgänge (4
Stk.)

vorhalten einschließlich beidseitiger Anschluss,
Prüfung mit Dokumentation

Preis für monatliche Miete
Menge: 25,000 Wo

**1.1.120 Bereichsverteiler 2 Baubeleuchtung Innenbereich**
Bereichsverteiler für Baustrombeleuchtung:

Verteiler nach IEC 61439-1 und 4 / VDE 0660-600-1

Standort:  Nähe Baustromkasten 2
Zuleitung:  bis 10m  Anschlusslänge

Ausstattung:  4 Stk. Anschlüsse Schuko 230V für
Baubeleuchtung  Innenbereich
  1 Stk. Steuerung mit Astrouhr, inkl.
Schützansteuerung der  Schukosteckdosen-Abgänge (4
Stk.)

vorhalten einschließlich beidseitiger Anschluss,
Prüfung mit Dokumentation

Preis für monatliche Miete
Menge: 25,000 Wo

**1.1.130 LED Band EG1 Lichtband 50 Meter**
LED Band
Betriebsspannung 220-240V
In der Länge kürzbar
IP-Schutzart IP65 oder besser.
Lichteffizient min. 90lm/W

liefern und inkl. geeignetem Befestigungsmaterial als
Bau- und Wegeeleuchtung installieren.

Bei Steckerfertigen Leuchtband sind geeignete
Kupplungen zum Anschluss einzukalkulieren.
Nach Abschluss der Baustelle wieder demontieren

vorhalten einschließlich Anschluss, Prüfung mit
Dokumentation

Preis für monatliche Miete
Menge: 25,000 Wo

**1.1.140 LED Band EG2 Lichtband 50 Meter**
LED Band
Betriebsspannung 220-240V
In der Länge kürzbar
IP-Schutzart IP65 oder besser.
Lichteffizient min. 90lm/W

liefern und inkl. geeignetem Befestigungsmaterial als
Bau- und Wegeeleuchtung installieren.

Bei Steckerfertigen Leuchtband sind geeignete
Kupplungen zum Anschluss einzukalkulieren.
Nach Abschluss der Baustelle wieder demontieren

vorhalten einschließlich Anschluss, Prüfung mit
Dokumentation

Preis für monatliche Miete
Menge: 25,000 Wo

**1.1.150 LED Band EG3 Lichtband 40 Meter**
LED Band
Betriebsspannung 220-240V
In der Länge kürzbar
IP-Schutzart IP65 oder besser.
Lichteffizient min. 90lm/W

liefern und inkl. geeignetem Befestigungsmaterial als
Bau- und Wegeeleuchtung installieren.

Bei Steckerfertigen Leuchtband sind geeignete
Kupplungen zum Anschluss einzukalkulieren.
Nach Abschluss der Baustelle wieder demontieren

vorhalten einschließlich Anschluss, Prüfung mit
Dokumentation

Preis für monatliche Miete
Menge: 25,000 Wo

**1.1.160 LED Band OG1 Lichtband 40 Meter**
LED Band
Betriebsspannung 220-240V
In der Länge kürzbar
IP-Schutzart IP65 oder besser.
Lichteffizient min. 90lm/W

liefern und inkl. geeignetem Befestigungsmaterial als
Bau- und Wegeeleuchtung installieren.

Bei Steckerfertigen Leuchtband sind geeignete
Kupplungen zum Anschluss einzukalkulieren.
Nach Abschluss der Baustelle wieder demontieren

vorhalten einschließlich Anschluss, Prüfung mit
Dokumentation

Preis für monatliche Miete
Menge: 25,000 Wo

**1.1.170 LED Band OG2 Lichtband 50 Meter**
LED Band
Betriebsspannung 220-240V
In der Länge kürzbar
IP-Schutzart IP65 oder besser.
Lichteffizient min. 90lm/W

liefern und inkl. geeignetem Befestigungsmaterial als
Bau- und Wegeeleuchtung installieren.

Bei Steckerfertigen Leuchtband sind geeignete
Kupplungen zum Anschluss einzukalkulieren.
Nach Abschluss der Baustelle wieder demontieren

vorhalten einschließlich Anschluss, Prüfung mit
Dokumentation

Preis für monatliche Miete
Menge: 25,000 Wo

**1.1.180 LED Band DG Lichtband 50 Meter**
LED Band
Betriebsspannung 220-240V
In der Länge kürzbar
IP-Schutzart IP65 oder besser.
Lichteffizient min. 90lm/W

liefern und inkl. geeignetem Befestigungsmaterial als
Bau- und Wegeeleuchtung installieren.

Bei Steckerfertigen Leuchtband sind geeignete
Kupplungen zum Anschluss einzukalkulieren.
Nach Abschluss der Baustelle wieder demontieren

vorhalten einschließlich Anschluss, Prüfung mit
Dokumentation

Preis für monatliche Miete
Menge: 25,000 Wo

**1.1.190 Bereichsverteiler Baubeleuchtung Aussenbereich**
Bereichsverteiler für Baustrombeleuchtung:

Verteiler nach IEC 61439-1 und 4 / VDE 0660-600-1

Standort:  Nähe Hauptanschluss (Interimslösung)
Zuleitung:  bis 10m  Anschlusslänge

Ausstattung:  5 Stk. Anschlüsse Schuko 230V für
Baubeleuchtung
  1 Stk. Steuerung mit Astrouhr, inkl.
Schützansteuerung der  Schukosteckdosen-Abgänge (5
Stk.)

vorhalten einschließlich beidseitiger Anschluss,
Prüfung mit Dokumentation

Preis für monatliche Miete
Menge: 30,000 Wo

**1.1.200 Baubeleuchtung Außen, LED Baustrahler IP65, bis 10 m Länge**
Baubeleuchtung wie vor beschrieben:

Außenbeleuchtung:
Lage:  in Abstimmug mit der Bauleitung
Ausstattung:  Baustrahler LED min. 60W IP65
  bis 10m Anschlußkabel
Montageart:  Befestigung nach Vorgabe der Bauleitung

vorhalten einschließlich Montage, beidseitiger
Anschluss, Prüfung mit Dokumentation

Preis für monatliche Miete
Menge: 30,000 Wo

**1.1.210 Baubeleuchtung Außen, LED Baustrahler IP65, bis 20 m Länge**
Baubeleuchtung wie vor beschrieben:

Außenbeleuchtung:
Lage:  in Abstimmug mit der Bauleitung
Ausstattung:  Baustrahler LED min. 60W IP65
  bis 20m Anschlußkabel
Montageart:  Befestigung nach Vorgabe der Bauleitung

vorhalten einschließlich Montage, beidseitiger
Anschluss, Prüfung mit Dokumentation

Preis für monatliche Miete
Menge: 30,000 Wo

**1.1.220 Baubeleuchtung Außen, LED Baustrahler IP65, bis 50 m Länge**
Baubeleuchtung wie vor beschrieben:

Außenbeleuchtung:
Lage:  in Abstimmug mit der Bauleitung
Ausstattung:  Baustrahler LED min. 60W IP65
  bis 50m Anschlußkabel
Montageart:  Befestigung nach Vorgabe der Bauleitung

vorhalten einschließlich Montage, beidseitiger
Anschluss, Prüfung mit Dokumentation

Preis für monatliche Miete
Menge: 30,000 Wo

**1.1.230 Baubeleuchtung Außen, LED Baustrahler IP65, bis 80 m Länge**
Baubeleuchtung wie vor beschrieben:

Außenbeleuchtung:
Lage:  in Abstimmug mit der Bauleitung
Ausstattung:  Baustrahler LED min. 60W IP65
  bis 80m Anschlußkabel
Montageart:  Befestigung nach Vorgabe der Bauleitung

vorhalten einschließlich Montage, beidseitiger
Anschluss, Prüfung mit Dokumentation

Preis für monatliche Miete
Menge: 30,000 Wo

**1.1.240 Feuchtraumleuchten mit Wanne, IP65, 1*58W, EVG,**
*** Bedarfsposition ohne GB
Feuchtraumleuchten mit Wanne, IP65, 1*58W oder LED,
EVG,
an der Wand oder Decke montieren,
einschl. Demontage und Entsorgung nach Ende der Bauzeit

vorhalten einschließlich Montage, beidseitiger
Anschluss, Prüfung mit Dokumentation

Preis für monatliche Miete
Menge: 1,000 Wo

*Hinweis*
In die Einheitspreise der folgenden Positionen ist der
Rückbau, die Sortierung nach Werstoffen, sowie die
Entsorgung einzukalkulieren

**1.1.250 Abklemmen Kabel/Ltg. 5x4mm bis 5x10mm2**
*** Bedarfsposition ohne GB
Abklemmen von Kabel oder Leitungen, Querschnitt
5x4mm bis 5x10mm2
Menge: 1,000 St

**1.1.260 Abklemmen Kabel/Ltg. 3x1,5mm² bis 5x2,5mm2**
*** Bedarfsposition ohne GB
Abklemmen von Kabel oder Leitungen, Querschnitt
3x1,5mm² bis 5x2,5mm2
Menge: 1,000 St

**1.1.270 Abklemmen Kabel/Ltg. 4x2x0,8mm²**
*** Bedarfsposition ohne GB
Abklemmen von Kabel oder Leitungen, Querschnitt
bis 4x2x0,8mm²
Menge: 1,000 St

**1.1.280 Leitung bis 3x2,5mm² demontieren**
*** Bedarfsposition ohne GB
Leitung bis 3x2,5mm²

zurückbauen und entsorgen
Menge: 1,000 m

**1.1.290 Leitung bis 5x2,5mm² demontieren**
*** Bedarfsposition ohne GB
Leitung bis 5x2,5mm² demontieren

zurückbauen und entsorgen
Menge: 1,000 m

**1.1.300 Leitung bis 4*2*0,8**
*** Bedarfsposition ohne GB
Leitung bis 4x2x0,8mm

zurückbauen und entsorgen
Menge: 1,000 m

*Hinweis*
Stundenlohnarbeiten dürfen nur nach gesonderter
schriftlicher Beauftragung durch den Auftraggeber
durchgeführt
werden. Vor Ausführung der Stundenlohnarbeiten muss
eine
schriftliche Vereinbarung über denzu erwartenden
Gesamtaufwand getroffen werden. Die Stundenlohnzettel
sind dem Projektverantwortlichen des AG täglich,
spätestens
jedoch am folgenden Arbeitstag, unaufgefordert zur
Anerkennung
vorzulegen. Sie müssen alle für die Beurteilung der
geleisteten. Arbeiten notwendigen Angaben enthalten,
insbesondere eine Beschreibung der ausgeführten
Leistungen in Stichworten einschl. Materialverbrauch,
Maschineneinsatz sowie
nachvollziehbare Bauteilbeschreibungen. Soweit nicht
anders ausgeschrieben, müssen im Stundenlohnsatz
Aufsichtskosten, Wegegeld, Auslösung und sonstige
Lohnzuschläge enthalten sein, einschl. Handwerkszeug
und Kleingeräte. Die Kosten der erforderlichen Aufsicht
werden nicht gesondert vergütet.
Stellt sich bei einer späteren Prüfung heraus, dass
die im Stundenlohn berechneten Arbeiten bereits in den
Vertragsleistungen berücksichtigt sind oder zu deren
Nebenleistungen gehören, so werden die Kosten trotz
unterschiedlicher Anerkennung der Stundenlohnberichte
nicht vergütet. Bei etwaiger Doppelvergütung besteht
Rückerstattungspflicht zuzüglich etwaiger Zinsen.

**1.1.310 Monteurstunden zum Nachweis**
*** Bedarfsposition ohne GB
Stunde eines Facharbeiters für Arbeiten, die nicht im
Leistungsverzeichnis erfasst sind und die nur auf
besondere Anweisung der Bauleitung und gegen Nachweis
zur
Ausführung kommen.
Für eventuelle Stemm- und Reinigungsarbeiten werden nur
Helferstunden anerkannt. Fach-, Vorarbeiter oder
Meisterstunden werden nicht anerkannt.
Menge: 1,000 h

**1.1.320 Hilfsmonteurstunden zum Nachweis**
*** Bedarfsposition ohne GB
Stunde eines Hilfsmonteurs für Arbeiten, die nicht im
Leistungsverzeichnis erfasst sind und die nur auf
besondere Anweisung der Bauleitung und gegen Nachweis
zur
Ausführung kommen.
Menge: 1,000 h

USt %: 19,00
